# Leinestr. 21-22 / Lichtenrader Str. 31, 12049 Berlin
Angebotsaufforderung (GAEB DA XML 3.0, DA83)
Projekt: 764
Währung: EUR
Vergabeart: Beschränkte Ausschreibung
Erstellt mit: GXML Toolbox V3.3 R20230829, iTWO_64 V24.0.454, 26.11.2025

## BV: Leinestr. 21-22 / Lichtenrader Str. 31, 12049 Berlin
Bauvorhaben:

Leinestr. 21-22 / Lichtenrader Str. 31, 12049 Berlin

Gewerk: Gerüst
Angaben zum Bauwerk
42 Wohneinheiten mit ca. 260 Fenstern

Ausführungsort:
Straßen- und Hofffassaden Häuser Leinestraße 21-22 / Lichtenrader Str. 31, 12049 Berlin

Vor Angebotsabgabe ist zwingend eine
Ortsbesichtigung durchzuführen.

Ausführungszeitraum:
Ab März 2026 bis Oktober 2026, bzw. in Absprache mit der Bauleitung

Berkant Altun
Tel.: +49 30 221821119
E-Mail: berkant.altun@covivio.immo
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## A) ALLGEMEINE VORBEMERKUNGEN
A) ALLGEMEINE VORBEMERKUNGEN FÜR LEISTUNGSVERZEICHNISSE

=================================================================

A1) ALLGEMEINES

Diesem Leistungsverzeichnis liegen die "Zusätzliche Vertragsbedingungen für die Ausführung von Bauleistungen (Z-VOB/B)" der Covivio Immobilien GmbH in der bei Vertragsabschluß gültigen Fassung zugrunde.

Für nach diesem Leistungsverzeichnis auszuführende Leistungen gelten, ergänzend zur den jeweiligen Leistungsbeschreibungen der einzelnen Positionen, bei evtl. Widersprüchen in nachfolgend genannter Reihenfolge, folgende Bedingungen:

1. diese “allgemeine Vorbemerkungen für Leistungsverzeichnisse“ (A)
2. die sich anschließenden “allgemeine technische Vorbemerkungen“ (B)
3. die sich anschließenden “besondere technische Vorbemerkungen“ (für dieses Gewerk) (C)
4. die “Zusätzliche Vertragsbedingungen für die Ausführung von Bauleistungen Z-VOB/B“
5. Baustellenordnung der Covivio Immobilien GmbH in der jeweils gültigen Fassung

Mit Abgabe seines Angebotes bzw. Annahme des Vertrages erklärt der AN, dass von ihm sämtliche gesetzlichen, behördlichen und berufgenossenschaftlichen Auflagen erfüllt werden, die zur Ausführung der im LV beschriebenen Leistungen erforderlich sind.

Es dürfen nur solche Materialien verwendet werden, über die der AN das uneingeschränkte Eigentumsrecht besitzt und die vollkommen frei von Rechten Dritter sind.

Für die Ausführung der Arbeiten ist Fachpersonal in ausreichender Zahl einzusetzen.
Hierbei ist darauf zu achten, dass für die Ausführung sämtlicher Arbeiten unsere Baustellenordnung in der jeweils gültigen Fassung zu beachten ist, die dem ausführenden Fachpersonal in geeigneter Form zur Kenntnis zu geben ist.

A2) KUNDENDIENST

Die Arbeiten werden in, an oder in der Nähe bewohnter Häusern ausgeführt.

Der Auftraggeber (AG) erwartet vom AN tatkräftige Unterstützung bei den Bemühungen, berechtigten Mieterwünschen zu entsprechen. Dazu gehören insbesondere folgende Verpflichtungen:

1) Alle Handwerker/Mitarbeiter des AN haben die Verpflichtung, Kunden des AG (Mietern) höflich und hilfsbereit zu begegnen. In Gesprächen mit den Mietern ist das Bemühen von Covivio  um einen verbesserten Kundendienst herauszustellen.

2) Die Mieter betroffener Häuser sind rechtzeitig vor Durchführung der Reparaturarbeiten zu verständigen, ggf. durch Aushang im Treppenhaus oder auch individuelle Terminvereinbarung mit dem einzelnen Mieter.

3) Bei Arbeiten in Wohnungen sind Möbel und sonstiges Mietereigentum, Bodenflächen und angrenzende Bauteile etc. im Bereich der auszuführenden Arbeiten durch Folie, evtl. Schaltafeln oder Ähnliches zu schützen.

A3) PREISE

In den Einheitspreisen sind sämtliche Kosten, wie Lohn-, Material- und Nebenkosten enthalten, insbesondere auch:

1) Koordination / Terminabsprache(n) mit dem(den) Mieter(n) / Kundenbetreuer(n) / Bauleiter(n)

2) sämtliche Fahrt- und Transportkosten,

3) sämtliche tariflichen Zulagen wie z.B. Schmutz- und Staubzulagen, Zulagen für ekelerregende
Arbeiten etc.,

4) Befestigungsmittel aller Art; Hilfsstoffe wie Nägel, Bindedraht und Kleinmaterial sowie alle Baustoffe, die zur kompletten Erstellung der Leistung erforderlich sind,

5) die Abdeckung von Einrichtungsgegenständen zum Schutz vor Beschädigung und Verschmutzung (bei Arbeiten in Wohnungen)

6) das, ggf. tägliche, Säubern der Arbeitsstelle

7) der Ausbau und Abtransport sowie die ordnungsgemäße Entsorgung, einschließlich Kippgebühren, sämtlichen Bauschutts und aller alter, schadhafter Teile. Teile, für die sich der AG eine generelle oder einzelfallbezogene Prüfung vorbehalten hat, sind bis zu diesem Zeitpunkt, längstens jedoch für die Dauer von 10 Wochen, vom AN vorzuhalten und dürfen erst danach entsorgt werden.

8) Alle weiteren Nebenleistungen, die zur Erfüllung der in den Leistungspositionen beschriebenen Hauptleistungen, unter Beachtung aller einschlägigen Vorschriften, erforderlich sind, im LV aber nicht gesondert aufgeführt sind.

Erforderliche Leistungen, die in den nachfolgenden Leistungspositionen nicht enthalten sind, sind der Abteilung Einkauf des AG, möglichst vor Ausführung, in Form eines Nachtragsangebotes zur Genehmigung aufzugeben. Die Preise für derartige Zusatzleistungen sind auf der Kalkulationsbasis der Einheitspreise dieses LV's zu kalkulieren und die Positionen sind so ausreichend und umfassend zu beschreiben, dass sowohl eine sachlich-fachliche als auch eine kalkulatorische Nachprüfung durch den AG gewährleistet ist, hierzu gehört insbesondere die Angabe der verfahrenen Stunden.

A4) SONSTIGES

Die in diesen Bedingungen festgelegten Pflichten hat der AN jedem Dritten aufzuerlegen, dessen er sich zur Erfüllung dieser Pflichten bedient.

## B) ALLGEMEINE TECHNISCHE VORBEMERKUNGEN
B) ALLGEMEINE TECHNISCHE VORBEMERKUNGEN
============================================

B1) ALLGEMEINES

Für Lieferung und Ausführung gelten neben dem Leistungsverzeichnis:

1.  die neuesten DIN-Vorschriften, VDE- und VDI-Richtlinien

2.  die Vorschriften der zuständigen Behörden (z.B. Bauaufsicht, Gewerbeaufsicht, Brandverhütung,
  TÜV, Berufsgenossenschaften und Versorgungsbetriebe,

3.  die Bestimmungen der Gerüstbauordnung

4.  die Festlegungen des jeweiligen Werkstoffherstellers. Die Werkstoffe müssen den
  geforderten Bedingungen der Leistungsbeschreibung entsprechen.
B2) FACHSPEZIFISCHE NACHWEISE

Fachspezifische Nachweise, z.B. für den Umgang mit Asbest, PAK, und dergleichen, sind auf Anforderung des (AG) jederzeit und umgehend zu erbringen

Bei wesentlichen Änderungen z.B. Ausscheiden eines befähigten Mitarbeiters oder Auslaufen eines befristeten Nachweises (z.B. Schweißnachweis) ist der AN verpflichtet dies unverzüglich beim (AG) schriftlich anzuzeigen. Ebenso sind die jeweils gültigen Unfallverhütungsvorschriften zu beachten und unbedingt einzuhalten.

B3) GEBÄUDESCHÄDEN

Falls dem AN bei der Durchführung von Reparaturarbeiten weitere Gebäudeschäden bekannt werden (auch an anderen Gewerken), so hat er dem zuständigen Bauleiter des AG hierüber umgehend zu unterrichten.

B4) LAGER- UND ABSTELLFLÄCHEN

Die Errichtung von Lager- und Arbeitsplätzen ist mit der jeweiligen Bauleitung vorher abzustimmen.

Baustoffe und Bauteile dürfen nicht in den Treppenhäusern und/oder auf anderen
Verkehrsflächen gelagert werden.

Bauschutt darf grundsätzlich nicht im Gebäude gelagert werden.

B5) BEDINGUNGEN FÜR DIE ENTSORGUNG VON ABFÄLLEN

Der AN ist verpflichtet, die beim AG anfallenden Abfälle ordnungsgemäß und sofort zu entsorgen. Zu diesem Zweck hat er die einschlägigen Gesetze, Verordnungen und sonstigen öffentlich-rechtlichen Vorschriften –– z.B. das Kreislaufwirtschafts- und Abfallgesetz - einzuhalten. Eine Zwischenlagerung von Abfällen ist nicht gestattet.

Sollten die für den Transport und die Entsorgung erforderliche Genehmigungen erlöschen, ist dies dem AG unverzüglich schriftlich mitzuteilen. Mit Übernahme der Abfälle durch den AN gehen Eigentum, Gefahr, Verkehrssicherungspflicht und öffentlich-rechtliche Verantwortung auf diesen über.

Der AG behält sich vor zu prüfen, ob der AN seinen Pflichten nachgekommen ist. Hierzu kann der AG Einsicht nehmen in die vom AN nach öffentlich-rechtlichen Vorschriften zu führenden Nachweisbücher und in den Genehmigungsbescheid der angefahrenen Abfallentsorgungsanlage, dessen Vorlage der AN zu bewirken hat.

Der AN hat zur Abdeckung aller - sowohl seiner als auch die des AG sich aus der Abfallbeseitigung ergebenden Haftungsrisiken unter Einschluß des Gewässerschäden-Haftungsrisikos auf seine Kosten eine Haftpflichtversicherung in ausreichender Höhe für Personen-, Sach- und Vermögensschäden abzuschließen und dem AG den Abschluß auf Verlangen nachzuweisen. Diese Regelung läßt die Haftung des AN unberührt.

B5) BEDINGUNGEN FÜR BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

Die nachfolgenden Positionen beinhalten alle erforderlichen Vor- und Nebenarbeiten auch wenn diese nicht gesondert erwähnt sind.

## 010 Gerüstarbeiten
Datum: 26.11.2025

### Bereich 2 Fassadengerüst, straßenseitig

#### Abschnitt 2.1 Fassadengerüst, Treppenturm, Aufzug

**2.1.10 Stahlrohrrahmengerüst**
Stahlrohrrahmengerüst der Lastklasse 4,
3,0 kN/m²,
Breitenklasse W09
Vollgerüst

Montage, Demontage, inkl. innenliegendem Leitergang nach DIN4420 Teil 1 / DIN EN 12811-1
Menge: 1300,000 m²

**2.1.20 Vorhaltung Stahlrohrrahmengerüst je angefangener Woche**
Vorhaltung für jede angef. Woche
(1.300m² * 36 Wochen = 46.800 m²Wo )
Menge: 46800,000 m²Wo

**2.1.30 Zulage zur Vorpos. - Montage VWS-Anker**
Zulage Vorpos. - Montage VWS-Anker
Montage von VWS-Ankern durch den Fassadenaufbau von ca. 20cm
Montage und Demontage
Menge: 1300,000 m²

**2.1.40 Vorhaltung VWS-Anker je angefangener Woche**
Vorhaltung VWS-Anker für jede angef. Woche
(1.300m² * 36 Wochen = 46.800 m²Wo )
Menge: 46800,000 m²Wo

**2.1.50 Gerüstbrücken**
Gerüstbrückenkonstruktion
statisch ausreichend mit Horizontal- und Vertikalverbänden versehen
Zur Aufnahme der Gerüstlasten
Montage und Demontage
Menge: 12,000 m

**2.1.60 Vorhaltung Gerüstbrücken je angefangener Woche**
Vorhaltung Gerüstbrücken für jede angefangene Woche
(12m * 36 Wochen = 432 mWo)
Menge: 432,000 mWo

**2.1.70 Konsolen, 30cm**
Konsolenausleger, 30cm nach DIN 4420 Teil 1 / DIN EN 12811-1
Montage und Demontage
Menge: 620,000 m

**2.1.80 Vorhaltung Konsolen je angefangener Woche**
Vorhaltung Konsolen für jede angefangene Woche
(620m * 36 Wochen = 22.320,00 mWo)
Menge: 22320,000 mWo

**2.1.90 Bereich für Transportbühne**
Transportturm im Bereich der Transportbühne:
Breite: 1 Feld mit Stahlrohrrahmengerüst, 2,50m
Höhe: ca. 18,00m
vor dem Gerüst montieren, zur Vergrößerung der Lagefläche
Montage und Demontage
nach DIN 4420 Teil 1 / DIN EN 12811-1
Menge: 1,000 St

**2.1.100 Vorhaltung Bereich Tansportbühne je angefangener Woche**
Vorhaltung für jede angefangene Woche
(1 Stk. * 36 Wochen = 36 StWo)
Menge: 36,000 StWo

**2.1.110 Passantenschutzdach**
Passantenschutzdach, Gerüstgruppe 2
ca. 0,90m vor dem Gerüst vorgebaut, mit einer doppelten Lage Gerüstbretter, einer Folie dazwischen und einer 0,60m hohen Bordwand den Vorschriften der BBG entsprechend versehen
Montage und Demontage
DIN 4420 Teil 1 / DIN EN 12811-1
Menge: 56,000 m

**2.1.120 Vorhaltung Passantenschutzdach je angefangener Woche**
Vorhaltung Passantenschutzdach je angefangener Woche
(56m * 36 Wochen = 2016,00 mWo)
Menge: 2016,000 mWo

**2.1.130 Fußgängertunnel**
Fußgängertunnel, 1,65m breit
Montage und Demontage
Nach DIN 4420 Teil 1 / DIN EN 12811-1
Inkl. einer zusätzlichen Lage Gerüstbohlen mit einer zwischengelegten Gerüstplane
Menge: 16,000 m

**2.1.140 Vorhaltung Fußgängertunnel je angefangener Woche**
Vorhaltung Fußgängertunnel je angefangener Woche
(16m * 36 Wochen = 576 mWo)
Menge: 576,000 mWo

**2.1.150 Bautreppe**
Bautreppe gem. DIN EN 12811-1 für das Arbeitsgerüst mit Zwischenpodesten im vertikalen Raster von 2,0m
Ausführung einläufig
Breite = 2,50m
Höhe = 18,00m

Montage und Demontage
Menge: 1,000 St

**2.1.160 Vorhaltung Bautreppe je angefangener Woche**
Vorhaltung Bautreppe je angefangener Woche
(1 Stk. * 36 Wochen = 36 StWo)
Menge: 36,000 StWo

**2.1.170 Sicherung Bautreppe**
Sicherung der Bautreppe mit OSB-Platten
Umlaufend 2,00m hohe Absicherung aus OSB-Platten o.ä. eingehaust
Montage einer verschließbaren Bautür
Montage und Demontage
Menge: 1,000 St

**2.1.180 Vorhaltung Bautreppe je angefangener Woche**
Vorhaltung Bautreppe je angefangener Woche
(1 Stk. * 36 Wochen = 36 StWo)
Menge: 36,000 StWo

**2.1.190 Bauaufzug mit Personenbeförderung, 500kg**
Bauaufzug mit Personenbeförderung nach GEDA 500 Z/ZP
Grundfläche Förderkorb: ca. 1,60m x 1,40m
Nutzlast: 500kg
Förderhöhe: 18,00m

Montage und Demontage
Menge: 1,000 Stk

**2.1.200 Vorhaltung Bauaufzug je angefangener Woche**
Vorhaltung Bauaufzug je angefangener Woche
(1 Stk. * 36 Wochen = 36 StWo)
Menge: 36,000 StWo

**2.1.210 Etagentore für Bauaufzug**
Montage von Etagentoren für den Bauaufzug
An- und Abtransport
Montage und Demontage
Menge: 8,000 St

**2.1.220 Vorhaltung Etagentore**
Vorhaltung Etagentore
(8 Stk. * 36 Wo = 288 StWo)
Menge: 288,000 StWo

**2.1.221 Staubschutznetz**
Bereitstellung und fachgerechte Montage eines Gerüstschutznetzes.

Netz dient als Staub- und Materialschutz, insbesondere zum Auffangen von Dämmstoffpartikeln und zur Reduzierung von Staubverwehung auf angrenzenden Flächen und Grundstücken.

Material: UV-beständiges, reißfestes Polyethylen (PE) oder vergleichbar, Maschenweite geeignet für feinen Dämmstoffstaub.

Ab- und Aufhängen, Spann- und Sicherungsarbeiten inklusive.

Reinigung/Entsorgung von beschädigten Netzen nach Fertigstellung.
Menge: 1300,000 m²

**2.1.222 Vorhaltung Staubschutznetz je angefangener Woche**
Vorhaltung Staubschutznetz je angefangener Woche
(1.300m² * 36 Wochen = 46.800 m²Wo )
Menge: 46800,000 m²Wo

**2.1.230 Dachdeckerfangschutz**
*** Bedarfsposition ohne GB
Dachdeckerfangschutz im Bereich der obersten Gerüstlage
gem. den Vorschriften der BBG max. 2,0m hoch, inkl. zusätzlicher Verankerung gem. DIN 4420 Teil 1 / DIN EN 12811-1
Montage und Demontage
Menge: 75,000 m

**2.1.240 Vorhaltung Dachdeckerfangschutz je angefangener Woche**
*** Bedarfsposition ohne GB
Vorhaltung Dachdeckerfangschutz je angefangener Woche
(75m * 36 Wochen = 2.700,00 mWo)
Menge: 2700,000 mWo

### Bereich 3 Fassadengerüst, hofseitig

#### Abschnitt 3.1 Fassadengerüst, Treppenturm

**3.1.5 Stahlrohrrahmengerüst**
Stahlrohrrahmengerüst der Lastklasse 4,
3,0 kN/m²,
Breitenklasse W09
Vollgerüst

Montage, Demontage, inkl. innenliegendem Leitergang nach DIN4420 Teil 1 / DIN EN 12811-1
Menge: 1100,000 m²

**3.1.6 Vorhaltung Stahlrohrrahmengerüst je angefangener Woche**
Vorhaltung für jede angef. Woche
(1.100m² * 36 Wochen = 39.600 m²Wo)
Menge: 39600,000 m²Wo

**3.1.7 Zulage zur Vorpos. - Montage VWS-Anker**
Zulage Vorpos. - Montage VWS-Anker
Montage von VWS-Ankern durch den Fassadenaufbau von ca. 20cm
Montage und Demontage
Menge: 1100,000 m²

**3.1.8 Vorhaltung VWS-Anker je angefangener Woche**
Vorhaltung VWS-Anker für jede angef. Woche
(1.100m² * 36 Wochen = 39.600 m²Wo)
Menge: 39600,000 m²Wo

**3.1.9 Gerüstbrücken**
Gerüstbrückenkonstruktion
statisch ausreichend mit Horizontal- und Vertikalverbänden versehen
Zur Aufnahme der Gerüstlasten
Montage und Demontage
Menge: 15,000 m

**3.1.10 Vorhaltung Gerüstbrücken je angefangener Woche**
Vorhaltung Gerüstbrücken für jede angefangene Woche
(15m * 36 Wochen = 540 mWo)
Menge: 540,000 mWo

**3.1.11 Konsolen, 30cm**
Konsolenausleger, 30cm nach DIN 4420 Teil 1 / DIN EN 12811-1
Montage und Demontage
Menge: 550,000 m

**3.1.12 Vorhaltung Konsolen je angefangener Woche**
Vorhaltung Konsolen für jede angefangene Woche
(550m * 36 Wochen = 19.800,00 mWo)
Menge: 19800,000 mWo

**3.1.13 Passantenschutzdach**
Passantenschutzdach, Gerüstgruppe 2
ca. 0,90m vor dem Gerüst vorgebaut, mit einer doppelten Lage Gerüstbretter, einer Folie dazwischen und einer 0,60m hohen Bordwand den Vorschriften der BBG entsprechend versehen
Montage und Demontage
DIN 4420 Teil 1 / DIN EN 12811-1
Menge: 16,000 m

**3.1.14 Vorhaltung Passantenschutzdach je angefangener Woche**
Vorhaltung Passantenschutzdach je angefangener Woche
(16m * 36 Wochen = 576,00 mWo)
Menge: 576,000 mWo

**3.1.15 Fußgängertunnel**
Fußgängertunnel, 1,65m breit
Montage und Demontage
Nach DIN 4420 Teil 1 / DIN EN 12811-1
Inkl. einer zusätzlichen Lage Gerüstbohlen mit einer zwischengelegten Gerüstplane
Menge: 6,000 m

**3.1.16 Vorhaltung Fußgängertunnel je angefangener Woche**
Vorhaltung Fußgängertunnel je angefangener Woche
(6m * 36 Wochen = 216 mWo)
Menge: 216,000 mWo

**3.1.17 Bautreppe**
Bautreppe gem. DIN EN 12811-1 für das Arbeitsgerüst mit Zwischenpodesten im vertikalen Raster von 2,0m
Ausführung einläufig
Breite = 2,50m
Höhe = 18,00m

Montage und Demontage
Menge: 1,000 St

**3.1.18 Vorhaltung Bautreppe je angefangener Woche**
Vorhaltung Bautreppe je angefangener Woche
(1 Stk. * 36 Wochen = 36 StWo)
Menge: 36,000 StWo

**3.1.19 Staubschutznetz**
Bereitstellung und fachgerechte Montage eines Gerüstschutznetzes.

Netz dient als Staub- und Materialschutz, insbesondere zum Auffangen von Dämmstoffpartikeln und zur Reduzierung von Staubverwehung auf angrenzenden Flächen und Grundstücken.

Material: UV-beständiges, reißfestes Polyethylen (PE) oder vergleichbar, Maschenweite geeignet für feinen Dämmstoffstaub.

Ab- und Aufhängen, Spann- und Sicherungsarbeiten inklusive.

Reinigung/Entsorgung von beschädigten Netzen nach Fertigstellung.
Menge: 1100,000 m²

**3.1.20 Vorhaltung Staubschutznetz je angefangener Woche**
Vorhaltung Staubschutznetz je angefangener Woche
(1.100m² * 36 Wochen = 39.600 m²Wo)
Menge: 39600,000 m²Wo
